# Haustüren
Angebotsaufforderung (GAEB 90, DA83)
Währung: EUR

## Haustüranlage, FH-Türen, Briefkastenanla
Datum: 11.07.24

*Hinweis*
BAUVORHABEN

Essen, Holunderweg 1 / Alfredstr. 309+311
Wichtiger Hinweis zum Ausführungszeitraum!!!

Beginn:  Ende August 2024
Fertigstellung:  gem. noch folgendem Bauzeitenplan

3 Häuser
Holunderweg 1  7 Geschosse  2 Spänner  13
Mieteinheiten
Alffredstr. 309  2 Geschosse  2 Spänner  4
Mieteinheiten
Alffredstr. 311  2 Geschosse  1 Spänner  2
Mieteinheiten

Die Arbeiten finden in einem Bauabschnitt statt.

Durchzuführende Arbeiten gesamt:

- Gerüstbau
- Wärmedämmfassade
- Kellerdeckendämmung
- Satteldacherneuerung Alfredstr. 309+311
- Flachdacherneuerung inkl. Terrassenumlauf Umlauf im
6.OG
- Fenstererneuerung
- Erneuerung WE-Türen im Treppenhaus
- Erneuerung der Haustür Holunderweg 1
- Einbau T30-Türen in Keller und Dachgeschoss
Alfredstr. 309+311
- Abbruch der vorhandenen Balkonanlagen
- Errichtung von Vorsatzbalkonen
- Zählerzentralisierung
- Einbau Videosprechanlage
- Vordachmontage
- Treppenhausanstrich inkl. Keller
- Umgestaltung Außenanlagen

Die Arbeiten diverser Gewerke werden entsprechend vor
oder nach der Gesrüststellung durchgeführt

Zusätzliche Technische Vorschriften  (ZTV)
==================================

1. Algemeines
Für Angebot, Lieferung, Ausführung und Abrechnung
gelten neben dem Leistungs- verzeichnis:
die neusten DIN-Normen, VDE- und VDI-Richtlinien
die Vorschriften der zuständigen Behörden (z.B.
Bauaufsicht, Gewerbeaufsicht, Brandverhütung,
TÜV),Bau-Berufsgenossenschaften und
Versorgungsbetriebe, die Bestimmungen der
Gerüstbauordnung

2. Ausführung
Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:
die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Fenster-, Rollläden- u. Haustüranlagen

1.0  Allgemein

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze

BetrSichV  Betriebssicherheitsverordnung mit den
dazugehörigen Technischen Regeln "TRBS"
a.a.R.d.T.  Die Allgemein anerkannten Regeln der
Technik

Die Baustellenordnung der Covivio Immobilien GmbH

Grundsätzlich sind nur Produkte zu verarbeiten die
entsprechend der europäischen Richtlinien eine
CE-Kennzeichnung unterliegen und besitzen.
Bezüglich der Wärmeleitfähigkeit sind zusätzlich zur
CE-Kennzeichprodukte zugelassen, die zudem einer
Fremdüberwachung einer von Ländern zugelassenen Stelle
unterliegen und entsprechend überwacht sind.

Die Arbeiten werden an bewohnten Häusern ausgeführt,
das bedingt mehrere Teilabschnitte der Ausführung, z.
B. Fertigstellung hausweise.

1.2
Material- u. Unterkunftsräume werden bauseitig nicht
zur Verfügung gestellt.

1.3
Bauaufzüge werden bauseitig nicht zur Verfügung
gestellt.

1.4
Strom u. Wasseranschlüsse sind an der Baustelle
vorhanden.

1.5
Haustüranlagen, ist in die Einheitspreise
einzukalkulieren und wird nicht gesondert vergütet.
Dies gilt ebenfalls für durchzuführende Schutzmaßnahmen
an diesen Bauteilen, sowie für das Schließen kleiner
nachträglicher gebohrter oder gespitzter
Mauerwerksöffnungen.

1.6
Die Baustelle ist täglich sauber zu halten und
sämtliche Schutt und Materialreste sind ohne besondere
Aufforderung vom AN zu entsorgen. Der Auftraggeber
behält sich vor Bauschuttcontainer aufzustellen und die
hierfür anfallenden Kosten anteilig auf die
ausführenden Firmen umzulegen und von der
Schlußrechnung in Abzug zu bringen.

2.00 Technische Ausführungsvereinbarungen

2.01  Für Angebot, Lieferung Ausführung und Abrechnung
gelten neben dem Leistungsverzeichnis die "ZUÄTZLICHE
TECHNISCHEN VORSCHRIFTEN"

VOB Teil C, DIN 18299  Allgemeine Regelungen für
Bauarbeiten jeder Art

VOB Teil C, DIN 18360  Metallbauarbeiten,
Schlosserarbeiten

VOB Teil C, DIN 18361  Verglasungsarbeiten

2.02  Wärme- und Feuchtigkeitsschutz
Für die Anforderungen an den Wärmeschutz gelten
allgemein die Ausführungen des GEG.
Die Einwirkung von Schlagregen und Tauwasser ist so zu
begrenzen, dass Schäden vermieden werden, z. B.
unzulässige Minderung des Wärmeschutzes.

2.03  Recycling
Es werden nur Tür-Systeme bewertet, die eine Entsorgung
mit anschließendem Recycling gewährleisten. Alttüren
und Profilreste müssen aufgearbeitet, stofflich
getrennt und wiederverwertet werden. Ein Nachweis ist
auf Verlangen der Bauleitung vorzulegen.

2.04  Schlagregen- und Fugendurchlässigkeit
Schlagregendichtheit und Fugendurchlässigkeit müssen
entsprechend der DIN 18055 ausgeführt werden. Der
Anschluß zum Baukörper ist wind- und regendicht
auszubilden. Durch Bautoleranzen dürfen die
Mindest-Querschnitte der Dichtungsfugen nicht
unterschritten werden. Dreiecksfugen und Fugen mit
Dreiflächen-Haftung sind nicht zugelassen.

Die Türanlagen sind außen mit einer umlaufenden,
dauerelastischen Zweikomponenten-Versiegelung auf
Thiokolbasis mit entsprechender Vorbehandlung der Fugen
zum Bauwerk hin abzudichten. Dehnfähigkeit des
Fugendichtstoffes 25 %, im Querschnitt ca. 10/15 bis
15/20 mm groß.
Haftgrund auf den Profilsichtflächen ist unbedingt zu
entfernen. Die Hohlräume zwischen Türleibung und
aufrechten bzw. oberen Blendrahmen sind mit geeignetem
PU-Schaum auszuschäumen. Nach dem Aushärten sind
Überstände abzuschneiden. Die Türanlagen sind innen
dreiseitig mit LM-Profilen zu verleisten. Die
Verleistung darf erst nach Abnahme der ausgeschäumten
Fugen ausgeführt werden.

2.05  Verglasung
Die Verglasung ist entsprechend den Bedingungen der
Glashersteller und denen des Profilherstellers als
Trockenverglasung mit Dichtungen aus "ATPK" nach DIN
7863 auszuführen. Zur Verklotzung sind nur
weichmacherfreie Kunststoffklötzchen -keine
Holzklötzchen- zu verwenden.

2.06  Glasbelüftung und -entwässerung
Die Glasfalzbelüftung und -entwässerung ist durch die
Vorkammern ohne Beeinträchtigung der Sichtflächen nach
den Richtlinien des Glas- u. Profilherstellers
auszubilden. Die vorgeschriebenen Öffnungen sind auch
im oberen Flügelbereich herzustellen.

2.07 Nebenleistungen
Leistungen im Text, die im Leistungsverzeichnis nicht
besonders erwähnt sind, aber zur Fertigstellung
unumgänglich notwendig sind, gelten als Nebenleistungen
und werden nicht vergütet.

### Bereich 1 Holunderweg 1

#### Abschnitt 1.1 Vorarbeiten

**1.1.10 Ausbau vohandene Haustüranlage ca. 2,25m/2,20m**
Vorhandenes Haustürelement ausbauen und entsorgen ohne
die Fassadenbekleidung sowie die innenliegenden
Fußböden zu beschädigen.

Maße: ca. 2,25m/2,20  m
Menge: 1,000 St

#### Abschnitt 1.2 Wärmegedämmte Haustüranlage

**1.2.10 Aluminium - Haustüranlage ca. 2,25m/2,20m**
Aluminium - Haustüranlage

Haustüranlage aus Aluminiumprofilen, bestehend aus 1
Stück Drehtür, 1 Stück Seitenteil.

Lichte Öffnung ca. 2,25 m x 2,20 m

Montage seitlich am Mauerwerk sowie oben und unten an
Betondecke.
Die Bodenanschlagschiene ist im vorhandenen Bodenbelag
einzufräsen.

Profile:
Mit thermischer Trennung und umlaufender Lippendichtung
Profilstärken: mind. 77 mm tief.
Blendrahmen: seitlich, links und rechts, mind. 160 mm
breit, oben 200 mm breit.
Flügel: ca. 96 mm breit
Sockel: ca. 168 mm hoch
Senkrechte Pfosten: ca. 96 mm mit aufgesetzten
Linsenprofil
Querriegel: ca. 96 mm
Oberflächen: PUR-Beschichtung
Farbe: RAL-Farbton(9016 oder  7016) nach Angabe der
Bauleitung
Dichtungen: Falz- und Glasdichtungen aus APTK-Profilen,
schwarz

Verglasung:
3 Scheiben Thermoplus-Wärmeisolierglas
VSG-Sicherheitsglas, Mastercaree
Uwert Tür gesamt: 1,30 W/m²K

Türflügel:
1 Stück Drehtür, einwärtsschlagend
Aufteilung mit 2 Stück Querriegeln

Ausstattung:
3 Stück schwere Haustürbänder, Fabrikat Siegenia oder
gleichwertig
1 Stück Edelstahl-Türdrücker innen, glänzend
1 Stück Einsteck-Riegel-Fallen-Schloss mit Wechsel
einschl. Profilzylinder mit 24 Schlüsseln.
1 Stück Edelstahl-Zylinderrosette, oval
1 Stück Elektro-Türöffner mit Edelstahlstulp, Riegel
und Falle vernickelt
1 Stück Obenschließer GEZE TS 3000 V, mit GEZE-T-Stop
Gleitschine mit integrierter Öffnungsdämpfung und 90°
Feststellung.
1 Stück Edelstahl-Stangengriff, glänzend Durchmesser 40
mm, Länge 1.900 mm
1 Stück Edelstahl-Sockelblech
1 Stcke Edelstahl-Schutzblech senkrecht an der
Schlossseite der Haustüre
1 Stück Bodenschiene, flach, thermisch getrennt

Seitenteil
1 Stück Seitenteil mit 2 Stück Querriegeln,

liefern und montieren. Einschließlich Ausschäumen mit
PU-Schaum, äußere Verleistung, innere und äußere
überstreichbare elastische Versiegelung.
Menge: 1,000 St

#### Abschnitt 1.3 Briefkastenanlage

**1.3.10 Freistehende Außenbriefkastenanl. mit 13 Briefkästen**
Freistehende Außenbriefkastenanlagen auf Stützen
bestehend aus 13 abschließbare Briefkästen mit
Namenschildern, Sprechanlage und Ausschnitt für
Videokamera

Briefkastenanlage mit TETRO-Verkleidungsgestell mit
Schrägdach, Regenschutzüberstand und rückseitiger
Verkleidung zum einbetonieren.

Gehäuse aus korrosionsgeschütztem in
pulverbeschichtetem Stahl. Farbe nach Angabe duch den
AG. RAL 9016 oder 7016

Tür, Verkleidungsgestell und Renz-System-Klappe RSK aus
Edelstahl V4A, inkl. Zubehör wie abgebildet mit
Renz-System Antivandalismus RSA2-kompakt Kunststoff und
Renz-System-Klappe RSK.

Briefkasten in waagerechter Bauform, Entnahme vorne.
Kasten 370 x 165 x 270 mm
Namensschild Edelstahl-RSA2 und zusätzlichem
Namensschild.
Anordnung: nach Abstimmung mit der Bauleitung

Klingelsystem:

Anordnung: nach Abstzimmung mit der Bauleitung
zusätzlicher Lichttaster

1 Stück Installationskästen, mit Entnahmetür und
Zylinderschloss
13 Stück RSA 2 Klingeltaster mit Beleuchtungssoffite
13 Stück RSA 2 Namensschilder
1 Stück RSA 2 Lichtknopf
1 Stück RSA 2 Sprechfeld
1 Stück Vorrüstung für Video-Sprechanlage

Inkl. Befestigungsmaterial liefern und
Briefkastenanlage montieren.

Aufstellort: Im Bereich der Haustüranlagen

Fabrikat: Fa. Renz  Modell TETRO
Menge: 1,000 St

#### Abschnitt 1.4 Stundenlohnarbeiten

**1.4.10 Stundenlohn Facharbeiter**
*** Bedarfsposition ohne GB
Für evtl. erforderliche Arbeiten die nicht im
Leistungsverzeichnis erfasst sind und gegen Nachweis
zur Ausführung kommen werden verrechnet für:
Facharbeiter
Menge: 1,000 Std

**1.4.20 Stundenlohn Helfer**
*** Bedarfsposition ohne GB
Für evtl. erforderliche Arbeiten die nicht im
Leistungsverzeichnis erfasst sind und gegen Nachweis
zur Ausführung kommen werden verrechnet für:
Helfer
Menge: 1,000 Std

### Bereich 2 Alfredstr. 309

#### Abschnitt 2.1 Vorarbeiten

**2.1.10 Ausbau vorhandene Holztüren (Treppenhaus)**
Vorhandene Holztüren (Treppenhaus Keller und DG)
ausbauen und entsorgen ohne die Wandflächen zu
beschädigen.

Maße: ca. 0,90m/2,01m
Menge: 4,000 St

#### Abschnitt 2.2 Feuerschutztürelement

**2.2.10 Feuerschutztürelement T-30 - 1 H3D -Dachboden-**
Dachbodenzugangstüren
Hörmann T30-1 Stahl-Rauchschutztür H3D RS,
1-flügeliges, feuerhemmendes, einbaufertiges Element
oder gleichwertig.
Geprüft und bauaufsichtlich zugelassen. Zulassungs-Nr:
DIBT: Z-6.20-1974, liefern u. in fertiger Arbeit
schlossermäßig montieren.

Maße:  ca. Breite 840 mm x Höhe 1980 mm
Zarge:  Eckzarge für Mauerwerk oder Beton
Türabschluss unten:  Alu-Abschlussprofil (ca. 5 mm
hoch) mit  Schleifdichtung
Drückergarnitur:  Kunststoff Drücker/ Drücker schwarz,
U-  Form
Obentürschließer:  TS 4000 inkl. Vorrichten an der Tür
Türblatt:  Blattdicke 45 mm, doppelwandig und  aus
verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht

  Gleichschließend mit Haustür

Drücker:  miit Kurzschild, für Profilzylinder u.
  Buntbartschlüssel
Bänder:  1 Federband mit Kugellager
  1 Konstruktionsband mit Kugellager
Sicherungsbolzen:  Zwei Stahlsicherungsbolzen
Schallschutz:  37 bis 44 dB (Richtwert)
Wärmedämmung:  U = 1,9 W/m2K
Zugelassen für Einbau in Mauerwerk mind.115 mm oder
Beton
mind. 100 mm
Angebotenes Fabrikat:  _______________________________
vom Bieter auszufüllen
Menge: 2,000 St

**2.2.20 Feuerschutztürelement T-30 - 1 H3D -Keller-**
Kellerzugangstüren
Hörmann T30-1 Stahl-Rauchschutztür H3D RS,
1-flügeliges, feuerhemmendes, einbaufertiges Element
oder gleichwertig.
Geprüft und bauaufsichtlich zugelassen. Zulassungs-Nr:
DIBT: Z-6.20-1974, liefern u. in fertiger Arbeit
schlossermäßig montieren.

Maße:  ca. Breite 840 mm x Höhe 1880 mm
Zarge:  Eckzarge für Mauerwerk oder Beton
Türabschluss unten:  Alu-Abschlussprofil (ca. 5 mm
hoch) mit  Schleifdichtung
Drückergarnitur:  Kunststoff Drücker/ Drücker schwarz,
U-  Form
Obentürschließer:  TS 4000 inkl. Vorrichten an der Tür
Türblatt:  Blattdicke 45 mm, doppelwandig und  aus
verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht

  Gleichschließend mit Haustür

Drücker:  miit Kurzschild, für Profilzylinder u.
  Buntbartschlüssel
Bänder:  1 Federband mit Kugellager
  1 Konstruktionsband mit Kugellager
Sicherungsbolzen:  Zwei Stahlsicherungsbolzen
Schallschutz:  37 bis 44 dB (Richtwert)
Wärmedämmung:  U = 1,9 W/m2K
Zugelassen für Einbau in Mauerwerk mind.115 mm oder
Beton
mind. 100 mm
Angebotenes Fabrikat:  _______________________________
vom Bieter auszufüllen
Menge: 2,000 St

#### Abschnitt 2.3 Briefkastenanlage

**2.3.10 Demontage Briefkastenanlage 4 Briefkästen**
Vorhandene Briefkastenanlage (Aufputz) im Treppenhaus
demontieren und entsorgen.

Anzahl der Einzelbriefkästen: 4 Stck.
Menge: 1,000 St

**2.3.20 Freistehende Außenbriefkastenanl. mit 4 Briefkästen**
Freistehende Außenbriefkastenanlagen auf Stützen
bestehend aus 4 abschließbare Briefkästen mit
Namenschildern, Sprechanlage und Ausschnitt für
Videokamera

Briefkastenanlage mit TETRO-Verkleidungsgestell mit
Schrägdach, Regenschutzüberstand und rückseitiger
Verkleidung zum einbetonieren.

Gehäuse aus korrosionsgeschütztem in
pulverbeschichtetem Stahl. Farbe nach Angabe duch den
AG. RAL 9016 oder 7016

Tür, Verkleidungsgestell und Renz-System-Klappe RSK aus
Edelstahl V4A, inkl. Zubehör wie abgebildet mit
Renz-System Antivandalismus RSA2-kompakt Kunststoff und
Renz-System-Klappe RSK.

Briefkasten in waagerechter Bauform, Entnahme vorne.
Kasten 370 x 165 x 270 mm
Namensschild Edelstahl-RSA2 und zusätzlichem
Namensschild.
Anordnung: nach Abstimmung mit der Bauleitung

Klingelsystem:

Anordnung: nach Abstzimmung mit der Bauleitung
zusätzlicher Lichttaster

1 Stück Installationskästen, mit Entnahmetür und
Zylinderschloss
4 Stück RSA 2 Klingeltaster mit Beleuchtungssoffite
4 Stück RSA 2 Namensschilder
1 Stück RSA 2 Lichtknopf
1 Stück RSA 2 Sprechfeld
1 Stück Vorrüstung für Video-Sprechanlage

Inkl. Befestigungsmaterial liefern und
Briefkastenanlage montieren.

Aufstellort: Im Bereich der Haustüranlagen

Fabrikat: Fa. Renz  Modell TETRO
Menge: 1,000 St

#### Abschnitt 2.4 Stundenlohnarbeiten

**2.4.10 Stundenlohn Facharbeiter**
*** Bedarfsposition ohne GB
Für evtl. erforderliche Arbeiten die nicht im
Leistungsverzeichnis erfasst sind und gegen Nachweis
zur Ausführung kommen werden verrechnet für:
Facharbeiter
Menge: 1,000 Std

**2.4.20 Stundenlohn Helfer**
*** Bedarfsposition ohne GB
Für evtl. erforderliche Arbeiten die nicht im
Leistungsverzeichnis erfasst sind und gegen Nachweis
zur Ausführung kommen werden verrechnet für:
Helfer
Menge: 1,000 Std

### Bereich 3 Alfredstr. 311

#### Abschnitt 3.1 Vorarbeiten

**3.1.10 Ausbau vorhandene Holztüren (Treppenhaus)**
Vorhandene Holztüren (Treppenhaus Keller und DG)
ausbauen und entsorgen ohne die Wandflächen zu
beschädigen.

Maße: ca. 0,90m/2,01m
Menge: 5,000 St

#### Abschnitt 3.2 Feuerschutztürelement

**3.2.10 Feuerschutztürelement T-30 - 1 H3D -Dachboden-**
Dachbodenzugangstüren
Hörmann T30-1 Stahl-Rauchschutztür H3D RS,
1-flügeliges, feuerhemmendes, einbaufertiges Element
oder gleichwertig.
Geprüft und bauaufsichtlich zugelassen. Zulassungs-Nr:
DIBT: Z-6.20-1974, liefern u. in fertiger Arbeit
schlossermäßig montieren.

Maße:  ca. Breite 840 mm x Höhe 1980 mm
Zarge:  Eckzarge für Mauerwerk oder Beton
Türabschluss unten:  Alu-Abschlussprofil (ca. 5 mm
hoch) mit  Schleifdichtung
Drückergarnitur:  Kunststoff Drücker/ Drücker schwarz,
U-  Form
Obentürschließer:  TS 4000 inkl. Vorrichten an der Tür
Türblatt:  Blattdicke 45 mm, doppelwandig und  aus
verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht

  Gleichschließend mit Haustür

Drücker:  miit Kurzschild, für Profilzylinder u.
  Buntbartschlüssel
Bänder:  1 Federband mit Kugellager
  1 Konstruktionsband mit Kugellager
Sicherungsbolzen:  Zwei Stahlsicherungsbolzen
Schallschutz:  37 bis 44 dB (Richtwert)
Wärmedämmung:  U = 1,9 W/m2K
Zugelassen für Einbau in Mauerwerk mind.115 mm oder
Beton
mind. 100 mm
Angebotenes Fabrikat:  _______________________________
vom Bieter auszufüllen
Menge: 2,000 St

**3.2.20 Feuerschutztürelement T-30 - 1 H3D -Keller-**
Kellerzugangstüren
Hörmann T30-1 Stahl-Rauchschutztür H3D RS,
1-flügeliges, feuerhemmendes, einbaufertiges Element
oder gleichwertig.
Geprüft und bauaufsichtlich zugelassen. Zulassungs-Nr:
DIBT: Z-6.20-1974, liefern u. in fertiger Arbeit
schlossermäßig montieren.

Maße:  ca. Breite 840 mm x Höhe 1880 mm
Zarge:  Eckzarge für Mauerwerk oder Beton
Türabschluss unten:  Alu-Abschlussprofil (ca. 5 mm
hoch) mit  Schleifdichtung
Drückergarnitur:  Kunststoff Drücker/ Drücker schwarz,
U-  Form
Obentürschließer:  TS 4000 inkl. Vorrichten an der Tür
Türblatt:  Blattdicke 45 mm, doppelwandig und  aus
verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht

  Gleichschließend mit Haustür

Drücker:  miit Kurzschild, für Profilzylinder u.
  Buntbartschlüssel
Bänder:  1 Federband mit Kugellager
  1 Konstruktionsband mit Kugellager
Sicherungsbolzen:  Zwei Stahlsicherungsbolzen
Schallschutz:  37 bis 44 dB (Richtwert)
Wärmedämmung:  U = 1,9 W/m2K
Zugelassen für Einbau in Mauerwerk mind.115 mm oder
Beton
mind. 100 mm
Angebotenes Fabrikat:  _______________________________
vom Bieter auszufüllen
Menge: 3,000 St

#### Abschnitt 3.3 Briefkastenanlage

**3.3.10 Demontage Briefkastenanlage 2 Briefkästen**
Vorhandene Briefkastenanlage (Aufputz) im Treppenhaus
demontieren und entsorgen.

Anzahl der Einzelbriefkästen: 2 Stck.
Menge: 1,000 St

**3.3.20 Freistehende Außenbriefkastenanl. mit 2 Briefkästen**
Freistehende Außenbriefkastenanlagen auf Stützen
bestehend aus 2 abschließbare Briefkästen mit
Namenschildern, Sprechanlage und Ausschnitt für
Videokamera

Briefkastenanlage mit TETRO-Verkleidungsgestell mit
Schrägdach, Regenschutzüberstand und rückseitiger
Verkleidung zum einbetonieren.

Gehäuse aus korrosionsgeschütztem in
pulverbeschichtetem Stahl. Farbe nach Angabe duch den
AG. RAL 9016 oder 7016

Tür, Verkleidungsgestell und Renz-System-Klappe RSK aus
Edelstahl V4A, inkl. Zubehör wie abgebildet mit
Renz-System Antivandalismus RSA2-kompakt Kunststoff und
Renz-System-Klappe RSK.

Briefkasten in waagerechter Bauform, Entnahme vorne.
Kasten 370 x 165 x 270 mm
Namensschild Edelstahl-RSA2 und zusätzlichem
Namensschild.
Anordnung: nach Abstimmung mit der Bauleitung

Klingelsystem:

Anordnung: nach Abstzimmung mit der Bauleitung
zusätzlicher Lichttaster

1 Stück Installationskästen, mit Entnahmetür und
Zylinderschloss
2 Stück RSA 2 Klingeltaster mit Beleuchtungssoffite
2 Stück RSA 2 Namensschilder
1 Stück RSA 2 Lichtknopf
1 Stück RSA 2 Sprechfeld
1 Stück Vorrüstung für Video-Sprechanlage

Inkl. Befestigungsmaterial liefern und
Briefkastenanlage montieren.

Aufstellort: Im Bereich der Haustüranlagen

Fabrikat: Fa. Renz  Modell TETRO
Menge: 1,000 St

#### Abschnitt 3.4 Stundenlohnarbeiten

**3.4.10 Stundenlohn Facharbeiter**
*** Bedarfsposition ohne GB
Für evtl. erforderliche Arbeiten die nicht im
Leistungsverzeichnis erfasst sind und gegen Nachweis
zur Ausführung kommen werden verrechnet für:
Facharbeiter
Menge: 1,000 Std

**3.4.20 Stundenlohn Helfer**
*** Bedarfsposition ohne GB
Für evtl. erforderliche Arbeiten die nicht im
Leistungsverzeichnis erfasst sind und gegen Nachweis
zur Ausführung kommen werden verrechnet für:
Helfer
Menge: 1,000 Std

USt %: 19,00
